# Mensa der GSL
Angebotsaufforderung (GAEB DA XML 3.3, DA83)
Projekt: 2023-032
Währung: EUR
Erstellt mit: GXML Toolbox V3.3 R20220330, ORCA AVA 27 27.00.00, 13.05.2026

## Projektbezogene Vorbemerkungen Baubeschreibung
1. Angaben zum Bauvorhaben
Neubau Mensa, Umbau WC-Kern und HLS-Ertüchtigung an der Grundschule in Leimersheim

Name und Anschrift des Auftraggebers:
Ortsgemeinde Leimersheim
Am Deutschordensplatz 1
76761 Rülzheim

Beschreibung des Bauvorhabens:
Die Grundschule in Leimersheim soll im Rahmen der Ganztagesbetreuung eine Mensa erhalten. Die Räume der Lehrküche werden umgebaut und erweitert. Weiterhin werden die angrenzenden Räume und der WC-Kern im Erdgeschoss im Bereich HLS vollständig saniert.
Bauherr ist die Ortsgemeinde Leimersheim
Geplante Sanierungsmaßnahme im Einzelnen:

Entkernung und Sanierung Bestands-Mensa, Erdgeschoss
Neubau Mensa-Anbau mit Terrasse, Erdgeschoss
HLS-Sanierung in diesem Bereich für die neuen Funktionen "Mensa und Mensa-Anbau" im KG, EG und Außenbereich.

Umbau und Sanierung WC-Kern, Erdgeschoss
HLS-Sanierung für WC-Kern, EG und Außenbereich
Rückbau und Neuausstattung Waschtische in den Klassenräumen

2. Angaben zur Örtlichkeit

Anschrift Baustelle:
Grundschule Leimersheim "Kardinal-Wendel-Schule"
Abraham-Weil-Str. 2a
76774 Leimersheim

3. Besondere Umstände

Die Baumaßnahme wird teils im laufenden Betrieb der Schule ausgeführt.  Während der gesamten Bauzeit ist besonders auf die sichere Absperrung der Baustelle zu achten und dies täglich zu überprüfen.

Uneingeschränkt sind Arbeiten in den Schulferien 2026 möglich.

Hausrecht auf dem gesamten Gelände hat die Grundschule und der Bauherr.

Die Schule mit Außenbereich ist rauchfrei. Geraucht werden kann nur außerhalb des Schulgeländes.
Die WC-Anlagen im Gebäude dürfen nicht benutzt werden. Ein Baustellen-WC, Sanitärcontainer ist bauseits vorhanden.

4. Termine und Fristen

Vorgesehener Beginn der Baumaßnahmen:
Ausführungsbeginn: siehe Verdingungsunterlagen, Terminplan und Vorbemerkungen
Ausführungsende: siehe Verdingungsunterlagen, und Vorbemerkungen zum LV

Angaben zur Baustelle

5. Lage und Transportwege

Die Baustelle ist von der Abraham-Weil-Straße zu erreichen. Bei der Zufahrt auf das Schulgelände ist der Bereich abzusperren, um die Kinder nicht zu gefährden.  Der Außenbereich / Grasfläche vor der Mensa wird abgesperrt und Lagerflächen ausgewiesen.
Der Baustellenbereich mit Lagerflächen ist mit Bauzaun bauseits abgesichert.

6. Sonstige Baustelleneinrichtung
Strom und Wasser:
Baustromkasten ist bauseits vorhanden.
Stromanschluss zur Nutzung durch Auftragnehmer (AN) ist auf der Baustelle bis max. 400 V, 16 A vorhanden. Wasser- und Abwasseranschlüsse zur Nutzung durch AN sind auf der Baustelle vorhanden.

Arbeits- und Lagerflächen:
Die ausgewiesenen Flächen sind einzuhalten.

Freizuhaltende Flächen:
Die Feuerwehrzufahrt und Feuerwehraufstellfläche muss jederzeit frei bleiben und darf nicht zum Parken oder Lagern benutzt werden. Verkehrs- und Gewichtsbeschränkung sind zu beachten An das Baugrundstück angrenzende Straßen, Wege und Parkplätze sind für Fußgänger -, Rad-und Kfz-Verkehr freizuhalten.

Zugang:
Der Zugang zur Baustelle erfolgt über die Abraham-Weil-Straße. Die arbeitenden Personen auf der Baustelle haben sich, zur Kontrolle der Anwesenheit in der Schule anzumelden.
Arbeitsbekleidung mit Angaben zu der ausführenden Firma ist wünschenswert.

Angaben zur Ausführung:

7. Allgemeines

Die Entsorgung von Abfall nach den Abschnitten 4.1.11 und 4.1.12 ATV DIN 18299 hat umgehend, spätestens täglich zum Abschluss der jeweiligen Arbeiten zu erfolgen. Alternativ zum Abfahren ist das Entsorgen in geeignete, auf der Baustelle lagernde Abfalltransportbehälter des Auftragnehmers zulässig. Es obliegt in diesem Fall dem jeweiligen AN selber dafür zu sorgen, dass keine Unbefugten Abfälle in diese Behälter füllen.
Die Abfalltrennung und Entsorgung hat auf geeignete Deponien (im Kreis Germersheim, RLP), bzw. nach den Richtlinien der SAM Sonderabfall-Management -Gesellschaft Rheinhland-Pfalz mbH
Wilhelm-Theodor-Römheld-Straße 34, 55130 Mainz
Tel: 06131 98 298-0 Fax: 06131 98 298-22, info@sam-rlp.de, www.sam-rlp.de
zu erfolgen.
Bei den Arbeiten muss das Tageswerk äußerst sauber verlassen werden, um am darauffolgenden Tag einen störungsfreien Schulbetrieb zu ermöglichen. Besenreinheit genügt.  Werden Abfälle nicht fristgerecht entfernt, behält sich der Auftraggeber vor, die Abfälle auf Kosten des Verursachers entfernen zu lassen.
Für vermeidbare Schäden behält sich der AG Schadenersatz vor. Gefahrenbereiche sind abzusperren und zu kennzeichnen. Vorhandene Verkehrsflächen, Bauteile und Pflanzbestände sind mit geeigneten Maßnahmen zu schützen. Der AN hat sich eigenverantwortlich über das Vorhandensein und die Lage von Anlagen und Leitungen im Gelände zu informieren und gegebenfalls zu schützen.

8. Normen und Regeln

Die Brandschutzanordnung "Baustelle" von der Brandschutzdienststelle der Kreisverwaltung Germersheim ist verbindlich einzuhalten.
Ansprechpartner:
BAR Thomas Maier, Kreisverwaltung Germersheim
Brandschutzdienststelle- Vorbeugender Brandschutz
Tel: 07274-53-356, Fax: 07274-53-15356
t.maier@kreis-germersheim.de

Grundlage für den Vertrag, Ausführung und Abrechnung ist die VOB, Teil B u. C, in der derzeit gültigen Fassung.
Insbesondere sind folgende DIN-Normen und Vorschriftten zu beachten:

- DIN 4102 Brandverhalten von Baustoffen und Bauteilen
- Unfallverhütungsvorschriften
- Unfallverhütungsvorschrift "Schulen" (DGUV Vorschrift 81)
  mit Hinweís Bau und Ausrüstung (DGUV Regel 102-002, bisher BG/GUV-SR S2)

-VOB-C DIN 18299 Allgemeine Regelungen für Bauarbeiten jeglicher Art

Arbeiten auf Stundennachweis und Arbeiten für nicht vorgesehene Leistungen dürfen erst nach Genehmigung durch den Bauherrn und die Bauleitung ausgeführt werden; siehe hier insb. VOB B § 15. Die Taglohnarbeiten sind werktäglich einzureichen. Bedenken gegen die vorgesehene Ausführung müssen vor Vertragsunterzeichnung und Arbeitsbeginn geltend gemacht werden.

Die im Leistungsverzeichnis aufgeführten Positionen umfassen die Lieferung der erforderlichen Materialien und Hilfsmittel, sowie den kompletten Einbau; gegebenfalls mit Vorhaltung und Abbau nach Fertigstellung.

Angaben zur Ausführung

9. Allgemeines

Bei funkenerezeugenden Arbeiten in der Nähe zu erhaltender Bauteile sind Glasflächen, glasierte Keramikoberflächen und andere durch Funkenflug gefährdete Oberflächen abzudecken.
Vor Ausführungsbeginn hat der Auftragnehmer mit dem Auftraggeber festzulegen, wo das zu verwendete Material auf der Baustelle gelagert werden kann, um gegenseitige Störungen am Bau beteiligter Handwerker während der Bauausführung zu vermeiden.
Wenn bauseitige Vorleistungen erforderlich sind, hat der Auftragnehmer dem Auftraggeber rechtzeitig die erforderlichen Angaben, möglichst in Verbindung mit Detailzeichnungen zu übergeben.

Alle Maße sind vor der Ausführung am Bau zu überprüfen, sofern keine Detailzeichnungen mit verbindlichen Maßen vorliegen.

Späne vom Bohren und Fräsen, sowie Reste von Schleifstaub sind sofort von den bearbeitenden Teilen zu entfernen.

Sonstige Angaben

Der Auftragnehmer hat dafür Sorge zu tragen, während der Ausführung seiner Leistungen immer mindestens ein fließend deutsch-sprechender Mitarbeiter seiner Firma auf der Baustelle anwesend ist.
Zu den auf der Baustelle vorzuhaltenden Ausführungsunterlagen zählt neben den Ausführungsplänen auch eine Ausfertigung dieser Leistungsbeschreibung.

Eine Besichtigung der Örtlichkeiten wird empfohlen.

## Vorbemerkungen Tischlerarbeiten
Vorbemerkungen

Dieser Leistungsbeschreibung liegen die DIN 18299 Allgemeine Regelungen für Bauarbeiten jeder Art und die Technischen Richtlinien für Tischlerarbeiten DIN 18355 zugrunde.

Sie gilt für das Herstellen und Einbauen von Bauteilen aus Holz
und Kunststoff, z.B. Türen, Tore, Fenster, Fensterelemente, (Klapp-)Läden, Trennwände, Wand- u. Deckenbekleidungen, Schrankwände, Innenausbauten, Einbaumöbel.

Außerdem gilt :
DIN EN 942 Holz in Tischlerarbeiten- Allgemeine Anforderungen

DIN EN 14322 Holzwerkstoffe- Melaminbeschichtete Platten zur Verwendung im Innenbereich-Definition, Anforderung und Klassifizierung

DIN EN 622 - Holzfaserplatten
DIN 68740-2 Paneele- Teil 2: Furnier-Decklagen auf Holzwerkstoffen
DIN 4079 Furniere
DIN EN 204 Klebestoffe und Leime
DIN 95-97 Verbindungs- u. Befestigungselemente sowie
DIN 68150-1-(Holzdübel und
DIN EN 10230-1 Nägel aus Stahldraht

Für Holzschutzmittel und Grundanstiche gilt DIN 68800-3

DIN 18101 und DIN 68706-1 für Innentüren/ Türen aus Holz u. Holzwerkstoff, für den Wohnungsbau

## TECHNISCHE MINDESTANFORDERUNGEN
TECHNISCHE MINDESTANFORDERUNGEN
TECHNISCHE BEMERKUNGEN UND
ZUSÄTZLICHE TECHNISCHE VERTRAGSBEDINGUNGEN
GEWERK KÜCHENTECHNISCHE ANLAGEN

1. Werkstoffspezifikation
1.1 Werkstoff HPL
HPL- (High Pressure Laminate), Schichtstoff für Arbeitsplatte (mind. d= 1 mm), Spritzschutz und Fensterbank in unterschiedlichen Stärken, siehe LV Positionen

1.2 Sonstige Werkstoffe
Nicht besonders spezifizierte Werkstoffe und konstruktive Merkmale sind so auszuwählen, dass sie den hygienischen Erfordernissen und den lebensmitteltechnologischen Anforderungen einer Lehrküche
entsprechen.

2. Grundsätzliche Ausführungsvorgaben
2.1 Arbeitshöhe
Die Arbeitshöhe für Arbeitsplatte, Unterschränke etc. beträgt (ggf. incl. Sockel / Füße) einheitlich 750 mm ab Oberkante Fertigfußboden, sofern im Leistungsverzeichnis nichts anderes festgelegt
ist.

2.2 Tischplatte
Soweit im Leistungsverzeichnis nicht anders gefordert, sind Tischplatten in 38-40 mm auszuführen.
Alle Abkantungen, Ecken und Schnittkanten sind so zu bearbeiten, dass Verletzungen ausgeschlossen sind.

2.3 Sockel / Geräteaufstellung
Die Geräte und Einrichtungen werden teilweise mit höhenverstellbaren Füßen und Sockelblenden  von ca. 50 mm ausgestattet aufgestellt.

2.4 Installationshinweise (Sanitär)
(Siehe auch Allgemeine Vorbemerkungen Punkt IV.3)
Zu allen Wasch-, Ausguss- und Spülbecken sind die erforderlichen Bohrungen für Armaturen für Warm- und Kaltwasserzulauf, Ablaufventil, Überlauf, Syphon sowie Zu- und Abwasserverrohrung zum bauseitigen Anschlußpunkt und Eckventile für Kalt- und Warmwasser mit in die Einzelpreise einzuschließen.

## Allgemeine Vorbemerkungen Lehrküche
KÜCHENTECHNIK

Allgemeine Vorbemerkungen Küchentechnische Anlagen

I. Vorgaben zur Ausarbeitung des Angebotes durch den Bieter
Grundsätzlich wird für alle Leistungen die VOB Teil C in allen zur Zeit der Ausführung gültigen Teilen vereinbart. Darüber hinaus werden alle zur Zeit der Ausführung gültigen technischen Regeln und Richtlinien der jeweiligen Gewerke vereinbart, insofern sie der VOB nicht widersprechen.

I.1 Prüfung der Ausschreibungsunterlagen
Der Bieter hat aufgrund der Ausschreibungsunterlagen zu prüfen, dass die von ihm angebotenen Fabrikate die fachgerechte Realisierbarkeit der Anlagen und deren spätere Wartung einwandfrei gewährleistet werden können.

I.2 Prospektunterlagen
Für jede LV-Position die Einbaugeräte beinhalten (Kühlschrank / Backofen/ Elektroherd sind Prospekte mit Beschreibung aller Ausrüstungseinzelheiten, einschl. der technischen Daten und Gestaltungsmerkmale beizufügen.

I.3 Gesundheitsgefährdende Materialien
Bei der Lieferung, Errichtung und dem Betrieb der in diesem LV beschriebenen Geräte bzw. Einrichtungsgegenstände und Anlagen dürfen keinerlei gesundheitsgefährdende Materialien und Stoffe die verboten sind, Verwendung finden.

I.4 Prüfung und Abgleich der Planung Lehrküche
Die im Auftragsfalle vom Bieter zu liefernden Montage- und Werkpläne müssen die, in der Werkplanung enthaltenen Festlegungen und Angaben berücksichtigen. Zeigt das Bauaufmaß des Auftragnehmers Abweichungen zur Werkplanung Gewerk Lehrküche, ist mit der Bauleitung bzw. dem Planungsbüro eine sachgerechte Entscheidung herbeizuführen.

II. Preisbildung / Kalkulationsgrundlagen / Lieferumfang

II.1 Vertragsbestandteile
Außer der Lieferung und Montage (Lieferleistungen und Aufbauleistungen) einer kompletten betriebsfertigen Lehrküchen-Anlage werden die nachfolgend aufgeführten Leistungen Vertragsbestandteil; die Kosten dafür sind in die Einheitspreise einzukalkulieren und sind mit ihnen abgegolten.

II.2 Maße, Massen, Stückzahlen
Alle tatsächlichen Maße, Massen und Stückzahlen sind verantwortlich vom Auftragnehmer vor Bestellung bzw. vor Aufnahme der Fertigung am Bau zu prüfen. Notwendige Abweichungen vom vorgegebenen Leistungsverzeichnis, von den Bauplänen und sonstigen technischen Unterlagen sind der örtlichen Bauleitung vor der Ausführung anzuzeigen.

II.3 Schallschutz
Maßnahmen zur Verhinderung von Schallübertragungen von Geräten und Rohrleitungen auf den Baukörper sind mit den Einheitspreisen abgegolten.

II.4 Bauliche Gegebenheiten
Die in der Detailbeschreibung genannten Abmessungen sind Richtwerte für die Kalkulation. Änderungen bzw. Verschiebungen, die die Gesamtleistung nicht wesentlich ändern, die sich jedoch aus baulichen oder konstruktiven Gründen ergeben, berechtigen nicht zu Mehrforderungen.

II.5 Preisstellung
Die Lieferung der ausgeschriebenen Anlagen, Einrichtungsgegenstände und Geräte erfolgt in der Preisstellung "Fertig aufgestellt beim Empfänger", d.h. incl. aller erforderlichen Transport Zwischenlagerungs-, Aufbau und Montageleistungen etc.  Die Preise müssen für jede Position, im LV angegeben werden.

II.6 Kabel- und Mediendurchführungen
Alle Kabel und Medieneinführungen an Geräten, Anlagen, etc. sind in fachgerechter Ausführung im Lieferumfang des Auftragnehmers enthalten und müssen mind. der Schutzart des Gerätes entsprechen.

II.7 Schalt- und Steuerschütze
Abgesetzt zu montierende Schalt- und Steuerschütze sind ausgeschlossen. Alle derartigen Bauelemente sind betriebs- und anschlußfertig im jeweiligen Gerät bzw. Einrichtungsgegenstand zu integrieren.

II.8 Ausrüstungsstandard
Die folgenden Vorgaben definieren den Mindeststandard der anzubietenden Geräte- und Einrichtungsgegenstände, welcher nicht unterschritten werden darf, sofern in den Standardbeschreibungen, oder bei den einzelnen Positionen des Leistungsverzeichnisses nicht anders gefordert.

II.9 Geräteanschlüsse und Potentialausgleich
Bei allen Geräten und Einrichtungsgegenständen mit Ver- und Entsorgungsanschlüssen ist je Gewerk (Elektro, Sanitär, Heizung etc.) die interne Installation auf jeweils einen Anschlusspunkt zu führen. Es sind alle festeingebauten Geräte mit einer Klemmschraube für den Anschluss einer Potentialausgleichsleitung auszustatten.

II.10 Leitbeschreibung:
Oberflächen:
Geräte und Einrichtungen müssen mit einheitlichem Design nach Wahl des Auftraggebers (AG) ausgeführt sein. Die Chromnickel- bzw. Chromstahloberflächen aller Geräte sind in einer einheitlichen Optik herzustellen.
Alle Teile sind mit fertigen Oberflächen zu liefern, welche den Hygiene- und Betriebsbedingungen des jeweiligen Aufstellungsraumes entsprechen.
Evtl. Beschädigungen während der Bauzeit sind vor der Abnahme zu beseitigen.
Vor Ausführung ist eine Abstimmung über den zur Anwendung kommenden Glanzgrad, bzw. der Oberflächenbeschaffenheit mit der Bauleitung und dem Architekten herbeizuführen.

Ober-u. Unterschränke, Einbauschränke:
Schrankkorpusse (samt Innenausstattung) und Schrankfronten sind
aus hochverdichteten, mindestens dreischichtigen, formaldehydfreien
Feinspanplatten mit einer Mindestrohdichte von 650 kg/m³ und einer
Mindeststärke von 19 mm hergestellt. Die Oberflächen sind melaminharzbeschichtet. Zur Verbindung der Schrankteile werden eingeleimte Hartholz-Quelldübel verwendet. Kanten aus elastischem und schlagzähem Kunststoff. Kantenstärke 2 mm.

Beschläge:
an allen Schrank-/Schubladengriffe an Türen/Schubladen: Edelstahl-gebürstet, Profil 10x10 mm, Griffstange ca. L= 320 mm - in separate Position im LV ausgewiesen.

Drehtüren und Klappen mit je einem Metallbügelgriff, sperrbare Drehtüren mit Metallbügelgriff und Bündigzylinder.
Schiebetüren mit je einem Metallbügelgriff, sperrbare Schiebetüren mit
Metallbügelgriff und Druckzylinderschloss.
Alle Drehtüren und Klappen sind mit Anschlagdämpfern aus Kunststoff
ausgestattet.

Fachböden sind in Reihenbohrungen (Abstand 32 mm) auf stabilen
Fachbodenträgern verstellbar angeordnet. Fachbodensicherung durch
Fachbodenträger mit Fixierzapfen. Für erhöhte Beanspruchung können
Fachböden 25 mm stark ausgeführt werden.
Schranksockel (Scheinsockel) sind in diesem Fall an den Drehtüren befestigt.

Sockel:
Unterschrank- und Hochschrank-Korpusse sind mit Sockelverstellfüßen
aus Kunststoff zur Höhenjustierung ausgestattet. Die Verankerung der
Sockelfüße erfolgt in Kunststoffaufnahmen die im Korpusboden verdübelt oder verschraubt sind.
Sockelblenden sind aus Kunststoff ausgeführt inkl. elastischer Bodenanschlusslippe. Sockelhöhe 5 cm.

Arbeitsplatten APLW:
Arbeitsplatten aus Holzwerkstoff beidseitig mit 1
mm starkem Schichtstoffbelag, Gesamtplattenstärke 38 mm. Kanten
gerundet, 5 mm stark, aus elastischem und schlagzähem Kunststoff

Spritzschutz an der Wand, Lehrküche:
Spritzschutz-Wandplatten aus Holzwerkstoff beidseitig mit 1
mm starkem Schichtstoffbelag, Gesamtplattenstärke 19 mm.

III. Vorschriften / Prüfzeichen
III.1
Küchengeräten sowie Spülmaschinen muss das GS-VDE und DVGW-Zeichen erteilt sein.

III.2 Vorschriften, Richtlinien und Normen
Dem Angebot und dem später auszuführenden Auftrag sind die gültigen anerkannten Regeln und Richtlinien der Technik zugrunde zu legen.
Im Besonderen sind zu beachten:
- Die TAB des zuständigen EVU
- Einschlägige Arbeitsblätter und Regeln des DVGW
- DIN 18299
- VOB 2019
GUV-SI 8042-Sicherheit im Unterricht- Lehrküchen

IV. Auftragsabwicklung

IV.1 Schutz der Vertragsgegenstände
Der Auftragnehmer hat die Vertragsgegenstände und die von ihm ausgeführte Leistung bis zum Übergang der Gefahr durch geeignete Maßnahmen (Abdeckungen, Abklebungen, Sicherung) vor Wertminderung zu schützen.

IV.2 Befestigungen
Für sämtliche Befestigungen an Decken und Wänden sind nur Bohr-Dübel zulässig. Schußapparate dürfen nicht verwendet werden.

IV.3 Anschlußarbeiten (Energie, Ver- und Entsorgungsmedien)
Alle Anschlußarbeiten für die vom AN zu liefernden Geräte und Anlagen werden vom AN durchgeführt.

IV.4 Funktion
Es ist vom Auftragnehmer sicherzustellen, dass sich alle Schränke, Kühlschränke, Automaten etc. in eingebautem Zustand zwecks Beschickung, Service und Reinigung vollständig öffnen lassen und Roste, Zwischenböden, Körbe, Teilaggregate etc. herausnehmbar sind.

V. Plan- und Bestandsunterlagen
V.1 Koordinationspflichten
Die Montage und Werkpläne sind mit allen tangierten Gewerken der Gebäudetechnik sowie der Architektenplanung unter Mitwirkung der Fachbauleitung vom AN zu koordinieren.

V.2 Bauaufmaß
Bestandteil der Werkplanung des AN ist ein Bauaufmaß, als Grundlage für die maßgerechte Fertigung der Einrichtungsgegenstände. Der AN hat die Anschlußpunkte, sowie die Schlitz- und Durchbruchsangaben aus den Werkplänen des Architekten bzw. Fachingenieurs im Rahmen der Montage- und Werkplanerstellung zu berücksichtigen, und soweit bereits auf der Baustelle vorhanden, aufzumessen.

V.3 Verbindlichkeit der Montagezeichnungen
Der Auftragnehmer übernimmt die Gewähr für die Richtigkeit der Angaben in den Montagezeichnungen. Die Arbeiten dürfen jedoch grundsätzlich nur nach den von der örtlichen Bauleitung bzw. Bauüberwachung freigegebenen Montagezeichnungen durchgeführt werden.

V.4 Elektroanschlusspläne und Einzelanschlusspläne
Für die Verkabelung aller elektrisch betriebenen Anlagenteile sind dem Auftragnehmer der Elektroinstallation folgende Pläne zu übergeben:
a) Grundrissplan mit eingetragenem geometrischem Ort der Elektroanschlüsse
b) Pläne mit Angaben über Art der Leitung, Querschnitt, Zielbezeichnung.
c) Architektenplan Nr. K01

## 0655 Tischlerarbeiten- Lehrküche

### Titel 01 Lehrküche

**01.1 Arbeitsplatte, Holzwerkstoff, d=38 mm, b=630 mm**
Liefern und montieren einer durchgängigen Arbeitsplatte,
Ausführung gemäß Plan K01 "Planung Lehrküche"
Material: Holzwerkstoff, Materialstärke: 38 mm, B= 630 mm
inkl. aller notwendigen Nebenarbeiten und Kleinteile zur Montage,  Kantenleimer, Ausbildung der Übergänge zu Spritzschutz mit passenden Fugenmaterial/ L-Winkel- Aluleisten

Decor: nach Wahl des AG
Oberfläche: feuchtigkeitsresistenter Schichtstoff (Decorschicht),matt
lebensmittelecht, belastbar u. pflegeleicht

Einzellängen:
Länge 01: ca. 2850 mm
Länge 02 (Mitte): ca. 3200 mm
Länge 03: ca. 2200 mm

Arbeitshöhe: 75 cm
Menge: 10,000 m

**01.2 Zulage Ausschnitte in Arbeitsplatte**
Zulage für das Herstellen von Ausschnitten in der Arbeitsplatte für Spülen und Kochfelder.
Menge: 4,000 St

**01.3 Spritzschutz an Wand, 3-seitig,Holzwerkstoff, d=19 mm, H=550 mm**
Liefern und montieren einer durchgängigen Spritzschutzplatte an der Wand, 3-Seitig,
Ausführung gemäß Plan K01 "Planung Lehrküche"
Material: Holzwekstoff, Materialstärke: 19 mm, H= 550 mm
inkl. aller notwendigen Nebenarbeiten und Kleinteile zur Montage,  Kantenleimer, Ausbildung der Übergänge zu Arbeitsplatte mit passenden Fugenmaterial/ L-Winkel- Aluleisten

Decor: nach Wahl des AG
Oberfläche: feuchtigkeitsresistenter Schichtstoff (Decorschicht),matt
lebensmittelecht, belastbar u. pflegeleicht

Einzellängen:
Länge 01: ca. 4400 mm
Länge 02: ca. 2100 mm
Länge 03: ca.  650 mm

Arbeitshöhe: 75 cm
Menge: 8,000 m

**01.4 Spritzschutz- Ausschnitte f. Steckdosen herstellen**
Zulage für das Erstellen von Ausschnitten für Elektroinstallation (Steckdosen) am vertikal angebrachten Spritzschutz aus Pos. 01.02
Ausschnitt ca. 200 x 100 mm, Höhe nach Angaben des Elektrofachplaners.
Menge: 6,000 St

**01.5 Spritzschutz Fensterfront, 7-teilig, Holzwerkstoff, d=19 mm, H=550 mm**
Liefern und montieren einer 7-teiligen Spritzschutzverkleidung entlang der Fensterfront, Ausbildung als horizontale Fensterbank (b=ca. 280 mm) und vertikaler Spritzschutz (h= ca. 200 mm und h= ca.350 mm),  inkl. anarbeiten an vorh. Betonstütze.
Ausführung gemäß Plan K01 "Planung Lehrküche"
Material: Holzwerkstoff, Materialstärke: 19 mm
inkl. aller notwendigen Nebenarbeiten und Kleinteile zur Montage,  Kantenleimer, Ausbildung der Übergänge zur Arbeitsplatte mit passenden Fugenmaterial/ L-Winkel- Aluleisten

Decor: nach Wahl des AG
Oberfläche: feuchtigkeitsresistenter Schichtstoff (HPL) (Decorschicht),matt
lebensmittelecht, belastbar u. pflegeleicht

Einzellängen:
Länge 01: ca. 1650 mm- horizontal, b=ca. 280 mm
Länge 02: ca.  900 mm- horizontal, b=ca. 280 mm

Länge 03: ca. 2850 mm- vertikal, Rückwand, h= ca. 200 mm

Länge 04: ca.  280 mm- vertikal, Fenster-nische,
h= ca. 350 mm
Länge 05: ca.  280 mm- vertikal, Fenster-nische,
h= ca. 350 mm

Länge 06: ca.  280 mm- vertikal, Fenster-nische,
an Betonstütze h= ca. 350 mm
Länge 07: ca.  280 mm- vertikal, Fenster-nische,
an Betonstütze, h= ca. 350 mm

Arbeitshöhe: 75 cm
Menge: 7,000 m

**01.6 Edelstahl-Spüle, 1 Becken, Abtropffl.; L/B/H 1000/500/180 mm**
Liefern und montieren einer Spüle mit Abtropffläche
bestehend aus:
Material: Edelstahl AISI 3304 (V2A) mit Abtropffläche Oberfläche :Edelstahl Bürstfinish,
Montageart: aufliegend oder flächenbündig
1 Becken: 45 x 40 x 18 cm
Außenradius R6 (aufliegend), Innenradius: R75
Schnellbefestigungssystem
Spüle links oder rechts einbaubar
Ausschnittmaß (aufliegend) 98,2 x 48,2 cm
Lochbohrung: 2 x 3,5 cm
Ablauf: d=3,5"/9 cm Siebkorbventil mit Exzenterbedienung

Einbau auf 1 Stk. Unterschrank, Unterschrank B= 120 cm
siehe Folgeposition

inkl. notwendigen Zubehör wie Exzenterbedienung, Ablaufgarnitur, Siebkorbventil, Montageset und Befestigungsklammern
Menge: 2,000 St

**01.7 Spüle-Unterschrank: zweitürig, 1 verstellb. Fachboden L/B/H 1200/590/710mm**
Liefern und Montage eines Spülen-Unterschranks laut Leitbeschreibung siehe Vorbemerkungen,
 LxBxH 1200x590x710 mm
zweitürig mit einem verstellbaren Fachboden, d =25 mm
L x T=1200 x 300 mm

Spülbeckentiefe: ca. 185 mm

Arbeitshöhe: 75 cm
Sockelhöhe:  5 cm
Menge: 2,000 St

**01.8 Aussparungen in US-Rückwand herstellen d=50 mm**
Zulage für das Erstellen von Ausschnitten in der Rückwand des Unterschranks für Elektro- u. Sanitärinstallation, d= ca. 50 mm
Ausschnitte, Höhe nach Angaben des Elektro- u. Sanitärfachplaners.
Menge: 10,000 St

**01.9 Laden-Unterschrank; 3 Schubladen; L/B/H 600/590/710 mm**
Liefern und Montage eines Laden-Unterschranks,  laut Leitbeschreibung siehe Vorbemerkungen
Lx Bx H 600x590x710 mm
unten zwei Schubladen HE2 mit Reling, darüber eine Schublade HE1 mit niedrigem Schubkasten

Arbeitshöhe: 75 cm
Sockelhöhe:  5 cm
Menge: 3,000 St

**01.10 Eckschrank, Drehkarusell; eintürig, 2 Schwenktablare, L/B/H 1000x590x710 mm**
Liefern und Montage eines Eck-Unterschrankes mit LeMans-Beschlag, "Drehkarusell",  laut Leitbeschreibung siehe Vorbemerkungen
Lx Bx H 1000x590x710 mm
Platzbedarf 113 x 63 cm
eintürig
Einbau:
1 x-rechtseinbau
1 x linkseinbau

eine Eckblende, zwei Schwenktablare mit Antirutsch-Beschichtung, komplett herausdreh- u. höhenverstellbar
Beladung 25 kg/ Tablar, inkl. Einzugsdämpfung

Arbeitshöhe: 75 cm
Sockelhöhe:  5 cm
Menge: 2,000 St

**01.11 Einbauschrank für Kühlschrank, eintürig, L/B/H 600x 600x 1900 mm**
Liefern und Montage eines Kühlschrank-Einbauschrankes,
laut Leitbeschreibung siehe Vorbemerkungen
L/B/H 600x 600x 1900 mm
für Kühlschrank h x b = 1775 x 545 mm
eintürig
Türdecor passend zu Oberflächen der Unter-u. Oberschränken
Einbau:
Tür DIN-rechts

inkl. einer Wandanschlußblende, b x h ca. 50 x 1900 mm
inkl. aller Nebenarbeiten und Kleinteile

Sockelhöhe:  5 cm inkl. Lüftungsgitter u. Möbelfront für Einbaugeräte
Menge: 1,000 St

**01.12 Oberschrank; zweitürig; zwei verstellb. Fachböden L/B/H 600/350/600 mm**
Liefern und Montage eines Oberschranks,
laut Leitbeschreibung siehe Vorbemerkungen
L/B/H 600/350/600 mm

mit zwei verstellbaren Fachböden
L x T  560/310 mm
Decor: nach Wahl des AG

Schrankhöhe: ca. 600 mm
Menge: 2,000 St

**01.13 Zierblenden/Ausgleichsblenden, Unterschrankbereich**
Zulage für das Anfertigen und montieren von notwendigen Zier-/ Blendleisten im Bereich der Unterschränke als vertikale Anschlüsse an Bestandswände und zwischen Eck-Unterschrank und angrenzende Unterschränke

Blendenbreite ca. 50 mm

Arbeitshöhe: 75 cm
Sockelhöhe:  5 cm
Menge: 6,000 m

**01.14 Ausgleichsblende mit Frontdekor; für Unterbaugeräte**
Liefern und montieren einer Ausgleichsblende, Frontblende mit Unterkonstruktion zur Verblendung des Freiraumes zwischen Unterbaugerät (Herd/Backofen) und Arbeitsplatte

Abmessungen: (geplant)
Länge: 600 mm
Breite: ca. 319 mm
Höhe: ca. 50 mm

Arbeitshöhe: 750 mm
Menge: 2,000 St

**01.15 Besteckeinsatz für Küchenladen**
Liefern von Besteckeinsatz für Küchenlade
L x B x H = 600 x 600 x 130 mm
Besteckeinsatz : 50,5/ 47,3/ 5,2 mm
Menge: 2,000 St

**01.16 Möbelgriffe, Edelstahl gebürstet, L= 320 mm**
Liefern und Montieren von Möbel-/Schrankgriffe, Edelstahl gebürstet, rund
Profil d 10 mm, L= 320 mm
Menge: 20,000 St

**01.17 Elektroherd,Einbaugerät, Induktion, Backofen mit 2 Stk. Teleskopauszügen; L/B/H 600/600/600 mm**
Einbaugerät, Elektroherd mit Induktionsglaskeramikkochfeld,
 4 Kochzonen und Backofen mit Klapptür,
Temperaturbereich 50°C bis 275°C
Backofen mit 5 Beheizungsarten
2-fach Teleskopauszug mit Stoppfunktion
Energieeffizienzklasse B
mit Füßen (Gesamthöhe passend zu Arbeitsfläche)
als Standgerät

Farbe: Klargglas schwarz

Abmessungen: (geplant)
Länge: 600 mm
Breite: ca. 600 mm
Höhe: 600 mm, Einbaugerät in Unterschrank

Einbauort: Lehrküche

Ang. Fabrikat. '.......................................'

Ang. Typ: '.......................................'
Menge: 2,000 St

**01.18 Ablufthaube Kochen, 590 x 155 x 325 mm**
Kopffreihaube, Dunstabzugshaube, Abluft
Energieeffizienzklasse: A
LED-Beleuchtung, Beleuchtungseffizienzklasse: A
Fettabscheidegrad 55%
liefern und einbauen.
Luftstrom bei minimaler / maximaler Geschwindigkeit im Normalbetrieb: 220 m³/h / 430 m³/h
Luftstrom im Betrieb auf der Intensivstufe oder Schnelllaufstufe: 550 m³/h
A-bewertete Luftschallemission bei minimaler / maximaler verfügbarer Geschwindigkeit im
Normalbetrieb: 46 dB / 60 dB
A-bewertete Luftschallemission im Betrieb auf der Intensivstufe oder Schnelllaufstufe: 65 dB
Leistungsaufnahme im Aus-Zustand: - W
Leistungsaufnahme im Bereitschaftszustand: 0,49 W
Energieeffizienzindex : 50,4
Maximaler Luftstrom : 550 m³/h
Nennleistung des Beleuchtungssystems : 2,6 W
Durchschnittliche Beleuchtungsstärke des Beleuchtungssystems auf der Kochoberfläche : 198 lux
Schallleistungspegel : 60 dB
Jährlicher Energieverbrauch : 43,8 kWh/a

Kurze Bezeichnung der bei der Überprüfung der Übereinstimmung mit den vorstehenden
Anforderungen angewandten Mess- und Berechnungsmethoden oder Bezugnahme darauf: EN
61591, EN 60704-2-13, EN 50564

Farbe: Klargglas schwarz
Maße: ca. 590 x 155 x 325 mm

Einbauort: Lehrküche

Ang. Fabrikat. '.......................................'

Ang. Typ: '.......................................'
Menge: 2,000 St

**01.19 Kühlschrank; ca. 300 ltr; B/H/Tca. 540/1770/550 mm**
Einbaukühlschrank, Masse B/H/Tca. 540/1770/550 mm
Bruttoinhalt: Kühlung ca. 310 ltr,
Verwendungszweck: Kühl-Lagerung von unverpackten Lebensmitteln.
Ausführung:
Innenbeleuchtung: LED, Energieeffizienzklasse: E

Türanschlag: rechts/links variabel

Einbauort: Lehrküche

Ang. Fabrikat. '.......................................'

Ang. Typ: '..........'.......................................'
Menge: 1,000 St

**01.20 Feinreinigung der Geräte vor Abnahme**
Feinreinigung als Voraussetzung zur Durchführung der Abnahme.
Vom AN ist eine umfassende Reinigung der gelieferten Geräte und Einrichtungsgegenstände vorzunehmen.
Menge: 1,000 St

### Titel 02 Teeküche, Lehrerzimmer

**02.1 Arbeitsplatte, Holzwerkstoff, l 1130mm, b=600 mm**
Liefern und montieren einer durchgängigen Arbeitsplatte, in vorhandene Wandnische mit LxBxH = 1,13 x 0,59 x 1,98 m einpassen.
Material: Holzwerkstoff, Materialstärke: 38 mm, B= 600 mm
inkl. aller notwendigen Nebenarbeiten und Kleinteile zur Montage,  Kantenleimer, Ausbildung der Übergänge zu Spritzschutz mit passenden Fugenmaterial/ L-Winkel- Aluleisten

Decor: nach Wahl des AG
Oberfläche: feuchtigkeitsresistenter Schichtstoff (Decorschicht),matt
lebensmittelecht, belastbar u. pflegeleicht

Einzellängen:
Länge 01: ca. 1130 mm

Arbeitshöhe: 90 cm
Sockelhöhe:  5 cm
Menge: 1,000 St

**02.2 Zulage Ausschnitte in Arbeitsplatte**
Zulage für das Herstellen von Ausschnitten in der Arbeitsplatte für Spülen und Kochfelder.
Menge: 1,000 St

**02.3 Spritzschutz an Wand, 3-seitig,Holzwerkstoff, d=19 mm, H=550 mm**
Liefern und montieren einer durchgängigen Spritzschutzplatte an der Wand, 3-seitig,
h= 600 mm
Material: Holzwekstoff, Materialstärke: 19 mm,
inkl. aller notwendigen Nebenarbeiten und Kleinteile zur Montage,  Kantenleimer, Ausbildung der Übergänge zu Arbeitsplatte mit passenden Fugenmaterial/ L-Winkel- Aluleisten

Decor: nach Wahl des AG
Oberfläche: feuchtigkeitsresistenter Schichtstoff (Decorschicht),matt
lebensmittelecht, belastbar u. pflegeleicht

Einzellängen:
Länge 01: ca. 1130 mm

Arbeitshöhe: 90 cm
Menge: 2,350 m

**02.4 Spritzschutz- Ausschnitte f. Steckdosen herstellen**
Zulage für das Erstellen von Ausschnitten für Elektroinstallation (Steckdosen) am vertikal angebrachten Spritzschutz aus Pos. 02.02
Ausschnitt ca. 200 x 100 mm, Höhe nach Angaben des Elektrofachplaners.
Menge: 2,000 St

**02.5 Edelstahl-Spüle, 1 Becken, Abtropffl.; L/B/H 800/500/150 mm**
Liefern und montieren einer Spüle mit Abtropffläche für vorhandene Wandnische mit LxBxH = 1,13 x 0,59 x 1,98 m
Spüle->bestehend aus:
Material: Edelstahl AISI 304 mit Abtropffläche Oberfläche: Edelstahl Bürstfinish,
Montageart: aufliegend oder flächenbündig
1 Becken : 34 x 40 x 15 cm
Gesamtabmessung: 800 x 500 mm

Spüle links oder rechts einbaubar
ohne vorgebohrte Löcher f. Armaturen
60 mm Stopfen,
Ab- und Überlaufgarnitur inklusive, integrierte Abtropfläche, geriffeltes Ablageteil auf der rechten Seite, Schnellbefestigungssystem

Einbau auf 1 Stk. Unterschrank, Unterschrank B= 100 cm

inkl. notwendigen Zubehör wie Exzenterbedienung, Ablaufgarnitur, Siebkorbventil, Montageset und Befestigungsklammern

Einbauort: Lehrerzimmer
Arbeitshöhe: 90 cm
Menge: 1,000 St

**02.6 Spüle-Unterschrank: zweitürig, 1 verstellb. Fachboden L/B/H 1000/590/870mm**
Liefern und Montage eines Spülen-Unterschranks laut Leitbeschreibung siehe Vorbemerkungen,
 LxBxH 1000 x590 x710 mm
zweitürig mit einem verstellbaren Fachboden, d=25 mm
L x T=1000 x 300 mm
inkl. 1 x Trennwand

Spülbeckentiefe: ca. 150 mm

Arbeitshöhe: 90 cm
Sockelhöhe:  5 cm
Menge: 1,000 St

**02.7 Aussparungen in US-Rückwand herstellen d=50 mm**
Zulage für das Erstellen von Ausschnitten in der Rückwand des Unterschranks für Elektro- u. Sanitärinstallation, d= ca. 50 mm
Ausschnitte, Höhe nach Angaben des Elektro- u. Sanitärfachplaners.
Menge: 3,000 St

**02.8 Abfallsammler, Bodenmontage**
Liefern und Montage eines Abfallsammlers
zur Bodenmontage hinter Drehtür, für händische Bedienung, Müllbehälter aus Kunsstoff in anthrazit mit aufklappbaren Tragegriffen, Vollauszugsführungen,
Müllbehälter nach oben entnehmbar, zum Einbau in Spülenunterschrank geeignet.

Abmessung: ABS 60
52,5/40/35 cm 3 x 13 Liter Müllbehälter,
für Unterschrank ab 60 cm Breite

Arbeitshöhe APL: 90 cm
Sockelhöhe:  5 cm
Menge: 1,000 St

**02.9 Zierblenden/Ausgleichsblenden, Unterschrankbereich**
Zulage für das Anfertigen und montieren von notwendigen Zier-/ Blendleisten im Bereich der Unterschränke als vertikale Anschlüsse an Bestandswände (Wandnische)

Blendenbreite ca. 65 mm

Arbeitshöhe, APL: 90 cm
Sockelhöhe:  5 cm
Menge: 2,000 m

### Titel 03 Stundenlohnarbeiten

**03.1 Obermonteur; Montageleiter**
Stundenlohnarbeiten Obermonteur, Montageleiter für nicht
vorhersehbare Leistungen nach ausdrücklicher Aufforderung durch den AG.
Stundenlohnzettel sind der Bauleitung innerhalb von drei Werktagen unaufgefordert zur Unterschrift vorzulegen.
Menge: 1,000 h

**03.2 Monteur**
Stundenlohnarbeiten Monteur für nicht
vorhersehbare Leistungen nach ausdrücklicher
Aufforderung durch den AG.
Stundenlohnzettel sind der Bauleitung innerhalb von drei Werktagen unaufgefordert zur Unterschrift vorzulegen.
Menge: 1,000 h

**03.3 Helfer**
Stundenlohnarbeiten Helfer für nicht
vorhersehbare Leistungen nach ausdrücklicher Aufforderung durch den AG.
Stundenlohnzettel sind der Bauleitung innerhalb von drei Werktagen unaufgefordert zur Unterschrift vorzulegen.
Menge: 1,000 h
